# Profilschulcampus Ascheberg Haus A
Angebotsaufforderung (GAEB DA XML 3.3, DA83)
Projekt: PSA
Währung: EUR
Erstellt mit: GXML Toolbox V3.3 R20220330, ORCA AVA 27 27.00.00, 20.10.2026

## 0.1 Allgemeine Technische Vertragsbedingungen (ATV)
ATV Allgemeine Technische Vertragsbedingungen:

0.1 Angaben zur Baustelle

0.1.1 Kurzbeschreibung, Maßnahmen

Neubau, Umbau u. Sanierung Profilschule Ascheberg
Die Gemeinde Ascheberg, Dieningstraße 7 in 59378 Ascheberg plant auf dem Bahnhofsweg 1-5 in 59378 Ascheberg den Neubau des Profilschulcampus Ascheberg. Das Bauvorhaben umfasst zwei Neubauten, ein Wirtschaftsgebäude und die Sanierung eines Bestandkomplexes. Aktuell besteht der Schulkomplex aus mehreren Gebäudeteilen (s. beiliegenden Baustelleneinrichtungsplan). Die Häuser B + C, die zentral angeordnete Mensa und der Abbruch des vorhandenen Haus 1 (C) sind nicht Bestandteil dieser Maßnahme.

In dieser Maßnahme wird das Haus A kern- und energetisch saniert sowie das Wirtschaftsgebäude erweitert und mit einer ungedämmten Fassadenbekleidung versehen.

Das Haus A ist in den 1970er Jahren als Massivbauweise als 2-/3-geschossiges Gebäude in 2 Bauabschnitten mit Klinkerfassade errichtet worden. In den 1990er Jahren wurde ein Kalzip-Walmdach auf beiden Geschossen errichtet, welches im Zuge der Sanierungsmaßname zurückgebaut wird. Das Gebäude ist nicht unterkellert.
Das Wirtschaftsgebäude besteht aus eingeschossigen Beton-Fertigteilgaragen, die mit einer Holzrahmenkonstruktion erweitert werden.

Luftbild
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
Lageplan / geplant
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
Erschließung
Das Baugrundstück ist NUR über den Bahnhofsweg im Norden anzufahren.

Für die Bauzeit ist ausschließlich die Anfahrt über den Bahnhofsweg möglich.
Das Parken ist auf dem Parkplatz an der Turnhalle möglich .
Die Rettungszufahrt der Feuerwehr erfolgt aus Richtung Bahnhofsweg und Nordkirchener Straße.
Ein Wenden von Fahrzeugen ist nur vor der Lagerfläche möglich, siehe Baustelleneinrichtungsplan.

Der Zugang und die Zufahrt zur Sporthalle, der Mensa und zu den Häusern B und C ist jederzeit freizuhalten. Insbesondere ist auf den Schulbetrieb, die Schüler und Lehrer besondere Rücksicht zu nehmen.

Hindernisse auf dem Profilschulcampus
Östlich von Haus C befindet sich eine Bunkeranlage, welcher als Rückzugsort für Fledermäuse zwingend zu schützen und erhalten ist. Die Maßnahmen gemäß des Artenschutzrechtlichen Gutachtens "220209_Artenschutzrechtlicher Fachbeitrag" sind zwingend einzuhalten.

Da die Maßnahmen im laufenden Schulbetrieb stattfinden, hat es oberste Priorität den Schutz der Schüler*innen und Lehrer*innen zu gewährleisten.

Baulärm
Da die Schule auf dem Gelände im Betrieb sind alle lärmerzeugenden Arbeiten entweder morgens bis 7:30 Uhr oder nach 15:00 Uhr oder innerhalb der Schulferien des Landes NRW auszuführen.

0.1.2 Lage

Lage der Baustelle: innerstädtisch, Wohngebiet
Bundesland: NRW
Stadt/ Ort: 59378 Ascheberg
Straße: Bahnhofsweg 1-5

Die postalische Adresse lautet:

Bahnhofsweg 5, 59387 Ascheberg - Nordrhein-Westfalen

Der Profilschulcampus Ascheberg befindet sich im Südwesten von Ascheberg und kann über die "Nordkirchener Straße" und den "Bahnhofsweg" angefahren werden. Für die Zufahrt von Baustellenfahrzeugen ist ausschließlich der "Bahnhofweg" zu nutzen.

0.1.3 Angabe zur baulichen Anlage

Projektziele / Aufgabenstellung
Ziel der Maßnahme ist die Neuorganisation und Optimierung des gesamten Profilschulcampus.

Auf dem Gelände der Profilschule Ascheberg kommen mehrere Baumaßnahmen zur Ausführung.

1. Abbruch Bestandsgebäude Haus 1 in den Osterferien 2024
2. Neubau BA1: Haus B und Haus C ab Sommer 2024 - Frühjahr 2026
3. Freianlagen BA1 ab Sommer 2025
4. Abbruch Hausmeisterhaus im Frühjahr 2026
5. Neubau und Sanierung BA2: Wirtschaftsgebäude und Haus A
  ab Frühjahr 2026 - Winter 2026
6. Freianlagen BA2 ab Frühjahr 2026

Insbesondere ist auf den Schulbetrieb, die Schüler und Lehrer besondere Rücksicht zu nehmen.

Flächenangaben
Haus A:
Brutto- Grundfläche (BGF) nach DIN 277: ca. 3.306 qm
Brutto- Rauminhalt (BRI) nach DIN 277: ca. 13.308 cbm

Wirtschaftsgebäude:
Brutto- Grundfläche (BGF) nach DIN 277: ca. 240 qm
Brutto- Rauminhalt (BRI) nach DIN 277: ca. 838 cbm

Außenmaße
Haus A:
2-geschossiger Kubus:
Länge ca. 37,53 m
Breite ca. 13,88m
3-geschossiger Kubus:
Länge ca. 46,73 m
Breite ca. 19,02m

Wirtschaftsgebäude:
Länge ca. 30,07m + 6,90m
Breite ca. 7,45 m / 6,39m

Höhen ab OK geplantes Gelände
Haus A:
OK geplantes Gelände ca. +66,37m bis +67,07m NHN (OKFF EG +66,37m NHN)
Attikahöhe 2-geschossiger Kubus ca. +7,04m ab OKFF = +73,41m NHN
Attikahöhe 3-geschossiger Kubus ca. +11,97m ab OKFF = +78,34m NHN

Wirtschaftsgebäude:
OK geplantes Gelände WG ca. +66,44m bis +66,49m NHN (OKFF +66,49m NHN)
Attikahöhe ca. +3,15m ab OKFF = +69,64m NHN

Böschung
Ostseite Haus A Achse I-K/12, Höhenversprung ca. 0,60m

0.1.4 Baugrund

Nicht relevant

0.1.5 Verkehrsverhältnisse

Vor Angebotsabgabe hat sich der Bieter von den örtlichen Verhältnissen und der Beschaffenheit der Baustelle, insbesondere Anfahrt und Transport, zu informieren, so dass Nachforderungen wegen Unkenntnis ausgeschlossen sind.

Parkmöglichkeiten auf der Baustelle -siehe Baustelleneinrichtungsplan

0.1.6 Baustelleneinrichtung

Die Baustelleneinrichtung zur Ausführung der eigenen Leistung, sowie alle Kosten für das Aufstellen von Kränen/Autokränen (falls durch AN geplant), ist in die Einheitspreise mit einzukalkulieren.

Dies gilt auch für erneute Baustelleneinrichtungen für die jeweiligen Folgebauabschnitte!

Container zur Entsorgung sind vom Unternehmer zu stellen und in die Einheitspreise einzukalkulieren.

Nach Beendigung der Arbeiten sind diese Flächen sauber und ordentlich zu übergeben.

0.1.7 Anschlüsse Bauwasser, Baustrom

Der Baustromanschluss erfolgt über den Trafo des Versorgers Gelsenwasser am Bahnhofsweg.
Der Bauwasserzugang befindet sich an der Mensa. Das Einrichten der Anschlüsse und die Position sind durch den AN in die Baustelleneinrichtung einzukalkulieren.

Baustrom
Baustromanschluss wird vom AG gestellt, die Verteilung ist vom Rohbauer zu stellen und der Verbrauch wird über AG abgerechnet.
Bauwasser
Bauwasseranschluss mit einer Wasseruhr, sowie die Verteilung ist vom Rohbauer zu stellen und der Verbrauch wird über AG abgerechnet.

0.1.8 Begehung der Baustelle

Ortsbesichtigung
Es ist empfehlenswert zur Angebotskalkulation sich über die Gegebenheiten vor Ort zu informieren, insbesondere Über das Baugrundstück, die Zufahrtsmöglichkeiten, sowie über die örtlichen Verkehrsverhältnisse.

Baustellenbegehung
Die Begehung der Baustelle ist nur befugten Personen gestattet. Eine Begehung der Baustelle durch nicht am Bau Beteiligte ist nur nach Abstimmung mit der Bauleitung und unter Beachtung der Baustellenverordnung / Sicherheitsverordnung gestattet.

0.1.9 Grundsätzliches

Der AN ist verpflichtet ein Standard-Bautagebuch zu führen; vollständig, d.h. mit allen Fakten, Besonderheiten sowie dem Umfang der ausgeführten Vertragsleistungen. Wöchentlich sind die Bautagesberichte der Bauleitung vorzulegen. Eventuelle Behinderungen sind umgehend mündlich anzumelden. Kann der Behinderungsgrund in der Folge nicht sofort beseitigt werden, so ist die Behinderung schriftlich einzureichen.

Gemäß der Baustellenordnung, dem Arbeits- und Gesundheitsschutz herrscht auf der Baustelle grundsätzlich Alkoholverbot und Verbot für die Einnahme anderer berauschender Mittel.

Die Zufahrtstraßen zum Baugrundstück sind reine Wohnstraßen.Aus diesem Grund ist unbedingt darauf zu achten, dass die Beeinträchtigungen und Belästigungen für die Anlieger so gering wie möglich gehalten werden. Insbesondere ist eine besondere Vorsicht und Rücksichtnahme auf die anderen Verkehrsteilnehmer (ggf. spielende Kinder !), sowie auf den laufenden Schulbetrieb zu nehmen.

0.1.10 Zugang zur Baustelle

Der Bauzaun ist in Gänze zu jeder Zeit geschlossen zu halten und gegen unbefugte Dritte zu sichern. Das Schloss am geöffneten Bauzaun muss geschlossen bleiben. Für fahrlässigen Diebstahl haftet der Auftragnehmer. Abweichungen finden nur in Absprache mit der Bauleitung statt. Es wird einen Zugang geben der mit Stahlkette und Zahlenschloss nach dem Verlassen der Baustelle vom Auftragnehmer wieder zu schließen ist.

Prinzip: Der Letzte macht das Licht aus.

0.1.11 Kontakt

Kontaktdaten der Projektbeteiligten wird dem AN nach Auftragserteilung elektronisch mitgeteilt.

0.1.12 Ausführungsfristen

Der im Anhang beigefügte Bauzeitenplan dient der Verdeutlichung der geplanten Abläufe. Maßgeblich für die Ausführungsfristen und die Kalkulation der Angebote sind allein die im Formular "214 Besondere Vertragsbedingungen" vorgegebenen Fristen. Bei Änderungen des Bauzeitenplans wird dem AN im Rahmen der Beauftragung der aktuelle Bauzeitenplan übermittelt.

Spätestens zwei Wochen nach der Beauftragung ist vom AN ein Bauzeitenplan vorzulegen.

0.1.13 Materiallagerung

Materiallagerungen sind grundsätzlich mit der örtlichen Bauleitung abzustimmen. Materialtransport und Einbau sind zeitlich mit dem Bauablauf entsprechend zu disponieren. Das langfristige Abstellen und Zwischenlagern auf der Baustelle ist nicht gestattet.

Das Lagern wassergefährdender Stoffe, (Öl, Treibstoffe, Säuren. Laugen, Isolierstoffe, Farben, Salze, Giftstoffe, etc.) auf dem Gelände des AG ist grundsätzlich verboten. Sind aufgrund örtlicher Verhältnisse Abweichungen hiervon notwendig, so sind sie nur nach Bekanntgabe und mit Genehmigung der Bauleitung gestattet. Die entsprechenden Vorschriften über das Lagern wassergefährdender Stoffe sind dann strengstens zu beachten.

Bei der Lagerung von Materialien sind die DGNB-Anforderungen zu berücksichtigen.

Notausgänge sind Grundsätzlich frei zu halten.

0.1.14 Entsorgung

Das Entsorgen wassergefährdender Stoffe, (Öl, Treibstoffe, Säuren, Laugen, Isolierstoffe, Farben, Salze, Giftstoffe, etc.) auf dem Gelände des Auftraggeber ist grundsätzlich verboten.

0.1.15 Sorgfaltspflicht/Reinigung

Der AN ist verpflichtet, Verpackungsmaterialien sowie Restmaterialien, Abfall und durch ihn verursachten Bauschutt nach Beendigung der Tagesleistung, also täglich, zu seinen Lasten zu entsorgen.

Zur Vermeidung von Brandgefahr ist insbesondere darauf zu achten, dass keine Anhäufung von leicht entzündlichen Verpackungsmaterialien erfolgt.

0.1.16  Mitgeltende Normen und Regeln

Es gelten jeweils die DIN Normen und Regeln in der zum Vertragsschluss gültigen Fassung einschließlich der Änderungen, Berichtigungen und Beiblätter sowie die anerkannten Regeln der Technik.

Soweit in der Leistungsbeschreibung auf technische Spezifikationen, z. B. nationale Normen, mit denen Europäische Normen umgesetzt werden, europäische technische Zulassungen, gemeinsame technische Spezifikationen, internationale Normen, Bezug genommen wird, werden auch ohne den ausdrücklichen Zusatz: "oder gleichwertig", immer gleichwertige technische Spezifikationen in Bezug genommen.

## 0.2 Zusätzliche Technische Vertragsbedingungen (ZTV)
Zusätzliche Technische Vertragsbedingungen (ZTV):

0.2 Ausführung - Allgemein

0.2.1 Vorschriften - Ausführung

Für die Ausführung der nachfolgend beschriebenen Leistungen gelten die zum Zeitpunkt der Ausführung gültigen Merkblätter, Ausführungempfehlungen der Verbände, Richtlinien, DIN-Normen und weitere anerkannten Regeln der Technik. Der AN ist verpflichtet während der Bauarbeiten alle Unfallverhütungs- vorschriften veröffentlicht von BG-Bauberufsgenossenschaft, Deutsche gesetzliche Unfallversicherung und weitere anerkannten UVV-Vorschriften einzuhalten.

Die Unfallverhütungsvorschriften "Bauarbeiten" (GUV-V C 22) sind zu beachten.

Im Umkreis des Baugeländes befinden sich zu schützende Bestandsgebäude und zu schützende Bäume. Alle Anforderungen zum Schutz der bestehenden Gebäude sowie der zu erhaltenden Bäume, insbesondere bei der Anlieferung, sind bei der Ausführung der Arbeiten zu beachten.

Schutz von Bäumen, Vegetationsbeständen und Tieren bei Baumaßnahmen gemäß RAS-LP 4 sind verbindlich einzuhalten.

0.2.2 Grundlagen der Arbeiten sind ferner:

Der AN hat vor der Ausführung seiner Arbeiten sich mit den Inhalten des SiGePlans vertraut zu machen, seine Gefährdungsbeurteilung mit dem SiGeKo abzustimmen und die Ergebnisse in die Gefährdungsbeurteilung zu übernehmen. Der AN hat grundsätzlich den Vorgaben des SiGeKo s Folge zu leisten. Auf die strikte Einhaltung aller Sicherheitsvorschriften wird durch den AG großen Wert gelegt. Die Baustelle befindet sich in unmittelbarer Nähe von laufendem Schulbetrieb! Bei Nichtbeachtung der Sicherheitsvorschriften ist sowohl der Vertreter des Bauherren als auch der SiGeKo jederzeit berechtigt die Baustelle stillzulegen.

"Eigene" Liefer- und Geschäftsbedingungen des AN finden keine Anwendung.

Nach Auftragserteilung ist der AN verpflichtet innerhalb 14 Tagen unaufgefordert dem AG alle Unterlagen zu übermitteln, aus dem alle bauaufsichtlichen Zulassungen, Prüfungszeugnisse, Einbaubedingungen und technischen Eigenschaften der vom AN zum Einbau vorgesehenen Produkte ersichtlich sind.

0.2.3 Ortsbesichtigung

Es ist empfehlenswert zur Angebotskalkulation sich über die Gegebenheiten vor Ort zu informieren, insbesondere über das Baugrundstück, die Zufahrtsmöglichkeiten, sowie über die örtlichen Verkehrsverhältnisse.

0.2.4 Umfang der Leistung

Alle Leistungen beinhalten neben der Lieferung auch das Abladen, Zwischenlagern und  Transportieren. Sämtliche Genehmigungen und Gebühren, die zur Leistungserbringung des AN erforderlich sind, sind einzukalkulieren.

0.2.5 Fachbauleiter, Polier

Die Ausführung aller Arbeiten muss von einem erfahrenen, deutschsprachigem, weisungsbefugten Fachbauleiter des AN regelmäßig überwacht werden.

Er ist für die Einhaltung der am Leistungsort jeweils geltenden Unfallverhütungs- und Arbeitsvorschriften, für die ordnungsgemäße Durchführung der Arbeiten unter Beachtung der anerkannten Regeln der Technik und aller sonstigen erforderlichen Vorkehrungen während der Ausführung bis zur Abnahme durch die Bauleitung verantwortlich.

Der AN ist allein für die Ausführung und ordnungsgemäße Erfüllung seiner Leistung verantwortlich. Er hat keinen Anspruch auf Überwachung seiner Leistung durch die Bauleitung. Die anfallenden Leistungen sind so zu erbringen, dass sie die geforderten Eigenschaften aufweisen und den anerkannten Regeln der Baukunst entsprechen. Von der Bauleitung festgestellte Mängel sind sofort in Abstimmung zu beseitigen und die Leistung in einen fachgerechten Zustand zu bringen.

0.2.6 Baubesprechungen

Der AN ist verpflichtet an den wöchentlichen Projektbesprechungen des AG unter Teilnahme des weisungsbefugten, deutschsprachigen Fachbauleiters auf der Baustelle teilzunehmen. Weitere Besprechungstermine kann der AG nach Erfordernis festlegen. Auf Verlangen des AG nehmen auch eventuelle Nachunternehmer des AN an den Sitzungen teil.

0.2.7 Planunterlagen

Der AN erhält vom AG nach der Auftragsvergabe alle Planunterlagen als PDF-Datei im Datenformat.

Weitere Vervielfältigungen zum eigenen Gebrauch und die Verteilung an eventuelle Nachunternehmer ist eigenverantwortlich und auf eigene Kosten vorzunehmen.

Der AN erhält einen Zugriff auf die Plattform PLANFRED, auf die aktuellen Planungen verwaltet werden.

0.2.8 Regiearbeiten - Ergänzungen zu VOB/B § 15

Stundenlohnarbeiten werden nur anerkannt, wenn sie spätestens 3 Tage nach Ausführung von dem AG und/oder der Bauleitung abgezeichnet werden. Stundenlohnarbeiten dürfen nur auf ausdrückliche Bestellung durch den AG vor Ausführungsbeginn ausgeführt werden. Kosten für Führungs- und Aufsichtspersonal werden nicht gesondert vergütet, sondern sind anteilig in die Lohnpreise einzukalkulieren. Dasselbe gilt für die Lohnnebenkosten, wie Wege- und Fahrgelder, Trennungs-, Übernachtungs- und Unterkunftsgelder.

0.2.9 Dokumentation

Der AN hat die erforderlichen Dokumentationen der von Ihm ausgeführten Leistungen zu liefern in Form von:

- Werkplanung /Montageplanung im PDF- und dwg-Format, soweit erforderlich
- Prüfzeugnisse/Nachweise sämtlicher Materialien und Oberflächen/Korrosionsschutzmaßnahmen etc.
- sämtliche ggf. erforderlichen zusätzlichen statischen Nachweise
- ggf. erteilte Zustimmungen im Einzelfall/Zulassungen
- Entsorgungsnachweise sämtlicher abgefahrener Baustoffe mit Angabe der Deponie
- Fachbauleiter- und Fachunternehmerbescheinigungen
- Mengenermittlung
- Aufmaßpläne

Aufwendungen hierzu sind in die EP einzukalkulieren.

## 0.3 Zusätzliche Technische Vetragsbedingungen (ZTV) für Fliesenarbeiten
ZTV 0.3 Zusätzliche Technische Vertragsbedingungen (ZTV) für Fliesenarbeiten

ZTV 0.3.1 Richtlinien, Normen

Es wird hingewiesen auf:

- ATV DIN 18352 Fliesen- und Plattenarbeiten
- Merkblatt des Hauptverbandes der gewerblichen Berufsgenossenschaften für Fußböden in Arbeitsräumen und Arbeitsbereichen mit erhöhter Rutschgefahr (ZH 1/571)
- Merkblätter des Zentralverbandes des Deutschen Baugewerbes, Berlin:
  Hinweise für die Ausführung und Verlegung von Abdichtungen im Verbund mit Bekleidungen und Belägen aus Fliesen und Platten für Innen- und Außenbereiche
  Prüfung von Abdichtungsstoffen und Systmen
  Bodenbeläge aus Fliesen und Platten außerhalb von Gebäuden Bewegungsfugen in Bekleidungen und Belägen aus Fliesen und Platten
- Merkblätter des Industrieverbandes Dichtstoffe e.V.
- BEB-Merkblatt Hinweise zur Planung und Verlegung großformatiger keramischer Fliesen und Platten

ZTV 0.3.2 Systemaufbau

Auf einen systemverträglichen Aufbau ist zu achten. Die Materialverträglichkeit der einzelnen Komponenten muss gewährleistet sein auch zu angrenzenden Bauteilen. Kontaktkorrosion ist zu vermeiden.

Innerhalb des Gebäudes sind Fliesen einer Charge zu verwenden.

ZTV 0.3.3 Verlegen

Folgende Punkte sind beim Verlegen der Beläge zu beachten und entsprechend in die EP zu kalkulieren:

- Die Platten sind im Fugenschnitt oder Verband (gem. Angabe in den Einzelpositionen) parallel zu Wänden zu verlegen. Unabhängig davon ist die Verlegerichtung mit den Architekten abzustimmen bzw. entspr. Verlegeplan auszuführen.
  Das Verlegen der Wand-, Sockel- und Bodenfliesen hat mit durchlaufendem Fugenschnitt zu erfolgen.
  Die Lage der horizontalen Fugen an Wandflächen ist mit dem Architekten abzustimmen.

- Passstücke sollen wenn möglich nicht kleiner als 1/2 Platte sein. Das Verlegen von schmalen Streifen ist zu vermeiden.

- In jedem Stockwerk sind Meterbolzen vorhanden; die Höhen sind vor dem Verlegen des Bodenbelags verantwortlich zu prüfen; eventuell erforderlich werdende Maßnahmen zum Erreichen der geplanten Höhen sind vor Beginn der Ausführung der Objektüberwachung schriftlich anzuzeigen.

- Die Maße und Mengen sind vom AN verantwortlich am Bau zu nehmen.
  Die im Leistungsverzeichnis angegebenen Mengen und Größen sind keine Bestellgrundlage.

- An den Wänden werden z.T. nur Teilflächen mit Fliesen belegt bzw. abgedichtet. Hierbei ist darauf zu achten, dass angrenzende Wandflächen nicht verschmutzt oder mit Grundierung/Abdichtung versehen werden.

- Unmittelbar nach Abschluss der jeweiligen Arbeiten sind Mörtel und Klebereste sowie Zementschleier vollständig zu entfernen.

ZTV 0.3.4 Trittschallschutz

Die Fliesenbeläge sind schallbrückenfrei zu verlegen. Der Auftragnehmer haftet für ein Trittschallschutzmaß (TSM) entspr. DIN 4109 bzw. den Angaben in den Plänen, Schallschutzgutachten. Rand- und Trennstreifen der Bodenunterkonstruktionen dürfen erst nach der Untergrundvorbehandlung/dem Verlegen der Beläge abgeschnitten werden.

ZTV 0.3.5 Bauablauf

Für die gesamte Maßnahme zeitgleich werden die Arbeiten an der Fassade und Dach, Arbeiten der technischen Gewerke, dem Ausbau und an den Außenanlagen durchgeführt. Hierauf hat der AN Rücksicht zu nehmen und dafür Sorge zu tragen, dass durch die Ausführung der Arbeiten keine Beeinträchtigungen für andere Gewerke entstehen.

Über die Dauer der Abbindezeit von Mörtel o.a. sind die Räume gegen Betreten durch Abschrankungen zu sichern. Auf einem gut sichtbaren Anschlag ist anzugeben, wann die Räume frühestens betreten werden dürfen. Dies ist in die EP einzukalkulieren.

Der Schutz der eigenen Bauleistung und fremder, angrenzender Bauleistungen obliegt dem AN für die Dauer seiner Bauzeit bis zur Abnahme. Transport- und Montageschäden sind durch geeignete Schutzmaßnahmen auszuschließen.
Schutzabdeckungen siehe separate Positionen.

ZTV 0.3.6 Abrechnung

Die Abrechnung erfolgt nach VOB nach gefliester Fläche, Aussparungen über 0,1 m2, d.h. größer ca. 32 x 32 cm werden von der Gesamtfläche abgezogen. Das betrifft hier z.B. Türen und Spiegel innerhalb von gefliesten Wandflächen.
Kleinflächen werden nicht separat abgerechnet.

ZTV 0.3.7 Angabe Beispielfabrikate

Die im Leistungsverzeichnis in einzelnen Positionen enthaltenen Produktbezeichnungen mit dem Zusatz "Beispielfabrikat  oder gleichwertig" erfolgen lediglich beispielhaft. Sie dienen dazu dem Bieter die Bearbeitung des Angebotes zu erleichtern.

Eine Festlegung auf ein bestimmtes Produkt eines Herstellers ist damit nicht verbunden.

Einzuhaltenden technischen und qualitativen Merkmale sind im Positionstext beschrieben.

ZTV 0.3.8 Ausführung Fliesenarbeiten

Die nachfolgend beschriebenen Fliesenarbeiten (Wand- Boden- und Sockelfliesen) werden in folgenden Räumen ausgeführt:

EG:
- Bodenfliesen:
  A0.02 Hausmeister,
  A0.03 BMZ
  A0.06 WC Flur
  A0.09 Elektro PV
  A0.10 SiBe
  A0.20a PuMi
  A0.23 Hausmeister Werkstatt
  A0.46 HAR Heizung Sanitär
- Wand- und Bodenfliesen:
  A0.04 WC B
  A0.05 PuMi
  A0.07 WC J, A0.07a WC J Vorr.
  A0.08 WC M, A0.08a WC M Vorr.,

1. OG
- Bodenfliesen:
  A1.02 Flur WC
- Wand- und Bodenfliesen
  A1.03 WC D Vorr., A1.03a WC D
  A1.04 WC M, A1.04a WC M Vorr.
  A1.05 WC J, A1.05a WC J Vorr.
  A1.06 WC H

2. OG
- Wand- und Bodenfliesen
  2.04 WC M, A2.04a WC M Vorr.
  A2.22 WC J, A2.22a WC J Vorr.

Einzelne Raumgrößen ca. 3 - 32 m2, die Ausführung an Kleinflächen ist bei der Kalkulation zu berücksichtigen und einzukalkulieren. Die Raumabmessungen sind den beliegenden Plananlagen zu entnehmen.

Ausführung auf Untergründen
- Boden: EG auf ca. 65 mm schwimmenden Zementestrich
  1. und 2. OG: auf ca. 35 mm Zementestrich als Verbundestrich
- Wand: auf Gipsputz P IV, Kalk-Zement-Putz P II, GK-Platten (auch imprägnierte/ zementgebundenene Platten)
- Sanitärbereiche EG-2.OG und EG Hausmeister mit Abdichtung und Grundierung Bodenflächen für Wassereinwirkungsklasse W1-I, Wandflächen für Wassereinwirkungsklasse W0-I

Ggf. erforderliche Grundierungen sind in die EP einzukalkulieren.

## Anlagenverzeichnis
Anlagenverzeichnis

01 Bauzeitenplan

PSA-2026-04 Terminplan_BBM-2026-10-08
Hinweis: Bei Änderungen der Ausführungsfristen wird dem AN im Rahmen der Beauftragung der aktuelle Bauzeitenplan übermittelt.

02 Baustelleneinrichtung

- PSA A A LP BEP-200
Hinweis: Bei dem BE-Plan handelt es sich um eine exemplarische Anordnung der Baustelleneinrichtung.

03 Bauzeichnungen

Grundrisse
- PSA-A A GR-EG-50 c 2026-07-28
- PSA-A A GR-OG1-50 c 2026-07-28
- PSA-A A GR-OG2-50 c 2026-07-28

Boden-Wand-Übersichten
- PSA A A GR-BO-WA EG-50 2026-07-28
- PSA A A GR BO-WA OG1-50 2026-07-28
- PSA A A GR BO-WA OG2-50 2026-07-28

Schnitte
- PSA-A A SC-A-B-C-50 c 2026-08-07
- PSA-A A SC-D-E-50 c 2026-08-07

Ansichten
- PSA-A A AN-NORD-SÜD-50 b 2026-08-06
- PSA-A A AN-OST-WEST-50 a 2026-05-20

Details
- PSA A A DE FBO 5 -IA 2026-07-30 Fußbodenaufbauten
- PSA A A DE FS01-25 IA 2026-10-08 Fliesenspiegel EG
- PSA A A DE FS02-25 IA 2026-10-08 Fliesenspiegel EG
- PSA A A DE FS03-25 IA 2026-10-08 Fliesenspiegel OG1
- PSA A A DE FS04-25 IA 2026-10-08 Fliesenspiegel OG2

04 Artenschutz
- Anlage 8 - Artenschutzrechtlicher Fachbeitrag ASP BPlan Profilschulcampus inkl. Anlagen

Hinweis Kalkulationsgrundlage

Zur Kalkulation der folgenden Positionen dienen zu den Positionsbeschreibungen die dem Leistungsverzeichnis beiliegenden Planunterlagen. Diese Unterlagen hat der AN zur Kalkulation der jeweiligen EP-Preise ergänzend zu den Positionsbeschreibungen hinzuziehen.

## 023 A - FLIESENARBEITEN

### Titel 01 Fliesenarbeiten Haus A

#### Untertitel 01.01 Projektierungsleistungen

**01.01.10 Feuchtemessungen**
Zusätzliche Feuchtemessung, über die Nebenleistung in der VOB hinaus als besondere Leistung, zur Prüfung der Belegreife mittels CM- Messung durchführen und der Bauleitung schriftlich dokumentieren.

Die Räume, in denen die Feuchtemessungen zu erfolgen haben, sind vorab durch den AN mit der Objektüberwachung abzustimmen.

Der Feuchtigkeitsgehalt des Untergrundes ist aktenkundig vor Aufnahme der Arbeiten festzustellen. Messprotokolle/Unbedenklichkeitsbescheinigungen sind der Objektüberwachung unaufgefordert zur Verfügung zu stellen.
Menge: 2,000 St

**01.01.20 Haftzugfestigkeit prüfen**
Haftzugfestigkeit des Untergrunds prüfen und der Objektüberwachung schriftlich dokumentieren.
Menge: 2,000 St

**01.01.30 Verlegeplanung**
*** Pauschalposition
Erstellen der Verlegepläne für die nachfolgend beschriebenen Verlegearbeiten in den Sanitärbereichen auf Grundlage der Werkplanung / Fliesenpläne des Architekten.

Ansatzpunkte, Passplatten, Verlegemuster sind in den Verlegeplänen darzustellen..

Sind Dehn- bzw. Feldbegrenzungsfugen erforderlich, so sind diese verantwortlich vom AN zu planen und mit den Architekten abzustimmen; sie sind in den Verlegeplänen darzustellen. Es wird ein fugenfreies Erscheinungsbild angestrebt.
Menge: 1,000 psch

**01.01.40 Prüfung Abdichtung**
Zur Verbundabdichtung (siehe Titel 01.03 Abdichtung) ist ein allgemeines bauaufsichtliches Prüfzeugnis sowie die Ausführungsprotokolle mit Dokumentation der Schichtdicken an die Objektüberwachung zu übergeben.

Die geforderten Mindestschichtdicken sind dafür stichprobenartig in Abstimmung mit der Objektüberwachung zu überprüfen.

Die Prüfstellen sind anschließend gemäß Herstellervorschrift nachzuarbeiten.
Menge: 3,000 St

**01.01.50 Musterfliesen**
Bereitstellen von Musterfliesen 60/60 cm für die angebotenen Fliesen vor Beginn der Arbeiten inkl. Rücknahme der Fliesen nach der Entscheidung durch den AG.

Abrechnung nach Stück (unterschiedlicher) Fliese

Die Materialbestellung darf erst nach schriftlicher Freigabe der Muster erfolgen.
Menge: 5,000 St

#### Untertitel 01.02 Vorbereitende Arbeiten

*Hinweis: Hinweis*
Die Ausführung der nachfolgenden Positionen sind vor Beginn mit der Objektüberwachung abzusprechen und nur nach Aufforderung/Genehmigung auszuführen.

Die Positionen gelten nicht für Arbeiten, die Nebenleistungen gem. VOB sind.

Ausgleichsmaßnahmen, z.B. Mehrstärken aus Maßtoleranzen die im Rahmen der DIN 18 201, 18 202 und 18 203 Teil 1-3 zulässig sind, sowie das Verspachteln kleinerer Risse, Löcher und Unebenheiten sind Nebenleistung, ebenso das reinigen von leichter Verschmutzung.

**01.02.10 Untergrundvorbehandlung Boden**
*** Bezugsbeschreibung
Untergrund Bodenflächen für nachfolgende Fliesen- und Abdichtungsarbeiten vorbereiten einschl.:

- Prüfen der Flächen auf Eignung und Ebenmäßigkeit
- Reinigung der zu belegenden Flächen von Verschmutzungen und haftungsmindernden Schichten
- Bestandteile und Schichten an der Estrichoberfläche durch geeignetes Untergrundvorbereitungsverfahren z.B. Schleifen entfernen, wenn erf.
- Erforderliche Schutzmaßnahmen, staubdichte Abklebungen, Absaugen etc.
- anfallendes Material aufnehmen, transportieren und ordnungsgemäß entsorgen.
Menge: 229,000 m2

**01.02.20 Untergrundvorbehandlung Wand**
*** wie Position 01.02.10
Ausführung an Wandflächen als Vorberbereitung für Wandfliesen bis ca. 1,20 m Höhe.
Menge: 185,000 m2

**01.02.30 Unebenheiten Boden**
Ausgleich von Unebenheiten des Untergrundes durch Spachteln mit geeigneter Ausgleichsmasse mit Feuchtraumeignung. Ausführung einschl. erforderlicher Grundierung. Oberfläche gerichtet für das Verlegen von großformatigen Fliesen (60/60 cm) im Dünnbett.

Abrechnung je 5 mm Ausgleichsstärke.
Menge: 23,000 m2

**01.02.40 Abschleifen Boden**
*** Bezugsbeschreibung
Abschleifen von Bodenflächen als Reinigungsschliff unmittelbar vor der Belagsverlegung, Oberfläche mit Industriesauger gründlich absaugen. Oberfläche gerichtet für das Verlegen von großformatigen Fliesen (60/60 cm) im Dünnbett.
Menge: 229,000 m2

**01.02.50 Abschleifen Boden Teilbereiche**
*** wie Position 01.02.40
als weiterer Schleifgang, zum Erreichen der erforderliche Estrichoberkante in Anschlussbereichen/ Teilflächen. Oberfläche gerichtet für das Verlegen von großformatigen Fliesen (60/60 cm) im Dünnbett.

Abrechnung je abgetragener Estrichstärke von 5 mm.
Menge: 23,000 m2

**01.02.60 Abschleifen Wand Teilbereiche**
*** wie Position 01.02.40
Ausführung an verputzten Wandflächen

Abrechnung je abgetragener Putzstärke von 5 mm.
Menge: 18,000 m2

**01.02.70 Randdämmstreifen**
Abtrennen und Entsorgen des Randdämmstreifen nach dem Verlegen der Beläge.
Menge: 313,000 m

**01.02.80 Kunstharzestrich**
Liefern und einbauen von Kunstharzestrich in Kleinflächen z.B. zum Schließen von Fehlstellen im Estrich.
Einbaustärke ca. 35 - 65 mm.
Einzelgröße bis 0,25 m2

Abrechnung nach Stck Kleinfläche.
Menge: 5,000 St

**01.02.90 Ausgleichen der Höhe von bauseitigen Brüstungsflächen**
Ausgleichen der Höhe von bauseitigen Brüstungsflächen (GK-Ständerkonstruktion, Massivwände) oberseitig mit geeignetem Material nach Wahl des AN z.B. Fliesenbauplatten in unterschiedlichen Plattenstärken aus extrudiertem PS-Hartschaum mineralisch beschichtet, zum Erreichen des Fliesenmaßes.

Vormauerung Breite: ca. 300 mm
Ausgleich bis ca. 80 mm
Einzellängen Fenster ca. 2.100 mm

Abrechnung nach Stück Fensterbrüstung
Menge: 4,000 St

#### Untertitel 01.03 Abdichtung

**01.03.10 Grundierung und 2K Abdichtung Boden W2-I**
*** Bezugsbeschreibung
Liefern und Aufbringen einer Grundierung und Abdichtung auf Bodenflächen für Feuchtigkeitsbeanspruchung W2-I.

Grundierung:
- Kunststoffdispersion 1-komponentig
- Verbrauch und Trocknungszeiten entspr. Herstellervorgabe
- Lösemittelfrei, alkalibständig, hohe Verbundhaftfestigkeit

Abdichtung:
- Kunststoffvergüteter reaktivabbindender Spezialmörtel mit Füllstoffen, 2-komponentig
- Verbrauch, Schichtdicke und Trocknungszeiten entspr. Herstellervorgabe
- hohes Wassersperrvermögen, Rissüberbrückend

Arbeitsschritte
- Grundierung zur Verfestigung des Untergrundes, Schutz vor Feuchtigkeit, sowie als Untergrundvorbehandlung von saugenden Untergründen liefern und aufbringen.
- Hochflexible Reaktivabdichtung liefern und in mind. 2 Arbeitsgängen auf vorbeschriebene Grundierung nach Herstellervorgabe aufbringen.
- Oberfläche vorgerichtet für nachfolgende Fliesenarbeiten

Lage: EG A0.05 PuMi
Menge: 5,000 m2

**01.03.20 Grundierung und 2K Abdichtung Wand W2-I**
*** wie Position 01.03.10
Ausführung im Wandbereich.
Menge: 10,000 m2

**01.03.30 Grundierung und 1K Abdichtung Boden W1-I**
*** Bezugsbeschreibung
Liefern und Aufbringen einer Grundierung und Abdichtung auf Bodenflächen für Feuchtigkeitsbeanspruchung W1-I.

Grundierung:
- Kunststoffdispersion 1-komponentig
- Verbrauch und Trocknungszeiten entspr. Herstellervorgabe
- Lösemittelfrei, alkalibständig, hohe Verbundhaftfestigkeit

Abdichtung:
- 1-komponentige flexible Flüssig-Dichtfolie
- Verbrauch, Schichtdicke und Trocknungszeiten entspr. Herstellervorgabe
- Rissüberbrückend

Arbeitsschritte:
- Grundierung zur Verfestigung des Untergrundes, Schutz vor Feuchtigkeit, sowie als Untergrundvorbehandlung von saugenden Untergründen liefern und aufbringen.
- Verbundabdichtung liefern und in mind. 2 Arbeitsgängen auf vorbeschriebene Grundierung nach Herstellervorgaben aufbringen.
- Oberfläche vorgerichtet für nachfolgende Fliesenarbeiten

Lage: :
- EG
  A0.02 Hausmeister
  A0.06 WC Flur
  A0.20a PuMi
  A0.23 Hausmeister Werkstatt
  A0.04 WC B
  A0.07 WC J, A0.07a WC J Vorr.
  A0.08 WC M, A0.08a WC M Vorr.,
- 1.OG
  A1.02 Flur WC
  A1.03 WC D Vorr., A1.03a WC D
  A1.04 WC M, A1.04a WC M Vorr.
  A1.05 WC J, A1.05a WC J Vorr.
  A1.06 WC H
- 2. OG
  2.04 WC M, A2.04a WC M Vorr.
  A2.22 WC J, A2.22a WC J Vorr.
Menge: 193,000 m2

**01.03.40 Grundierung und 1K Abdichtung Sockel W1-I**
*** wie Position 01.03.30
Ausführung im Sockelbereich ca. 15 cm hoch an ungefliesten Wandflächen.

Es ist darauf zu achten, dass angrenzende Wandflächen, die keine Abdichtung erhalten nicht verschmutzt oder mit Grundierung/Abdichtung versehen werden.
Menge: 101,000 m

**01.03.50 Grundierung und 1K Abdichtung Wand W0-I**
*** wie Position 01.03.30
Ausführung an gefliesten Wandflächen in Sanitärbereichen inkl. Stirnseiten von Wänden.

Ausführungshöhe in Fliesenhöhe ca. 1,20 m

Es ist darauf zu achten, dass angrenzende Wandflächen, die keine Abdichtung erhalten nicht verschmutzt oder mit Grundierung/Abdichtung versehen werden.
Menge: 175,000 m2

**01.03.60 Dichtband**
Hochelastisches, vlieskaschiertes, rissüberbrückendes, wasserundurchlässiges Abdichtband an Eck-, Anschluss- und Bewegungsfugen, am Übergang Boden-Wand, an senkrechte Ecken Wand-Wand (Innen- und Außenecken), etc. liefern und in die Abdichtung einarbeiten, verkleben und anschließend überstreichen, einschl. Ausbilden von Innen- und Außenecken.

Das Dichtband ist in das gleichmäßig aufgezogene Abdichtmaterial einzulegen und vollsatt einzudrücken, es dürfen keine Lufteinschlüsse verbleiben und Dichtband mit dem Abdichtungsmaterial für die Wand- oder Bodenfläche überdecken.

Im Bereich von Wänden ohne Fliesenbekleidung ist das Dichtband mind. 50 mm bzw. bis OK Sockelfliese an der Wand hochzuführen.

Einsetzbar für Wassereinwirkungsklasse W0-I, W1-I und W2-I.

Stoßüberlappung mind. 5 cm.
Breite ca. 10-20 cm
Menge: 374,000 m

**01.03.70 Durchdringungen ca. 12/12**
*** Bezugsbeschreibung
Liefern und Eindichten von Durchdringungen wie Rohrdurchführungen, Heizungsrohre, etc.

Ausführung wasserdicht mit beidseitig vlieskaschierter Dichtmanschette. Abdichtung im Bereich der Dichtmanschette vorlegen und Dichtmanschette über die herausstehende Rohrmuffen stülpen, andrücken und nochmals mit Abdichtung überstreichen.
Eine dauerhafte Verbindung zur Flächenabdichtung muss hergestellt werden. Der Anschlusskopf ist frei und sauber zu halten.

Einsetzbar für Wassereinwirkungsklasse W0-I, W1-I und W2-I.

Größe ca. 12/12 cm
Menge: 90,000 St

**01.03.80 Durchdringungen ca. 20/20**
*** wie Position 01.03.70
Größe ca. 20/20 cm
Menge: 40,000 St

**01.03.90 Schnittschutzband**
Schnittschutzband, Edelstahlgewebeband flexibel lückenlos im Bereich von Eck-,Anschluss- und Bewegungsfugen auf der Verbundabdichtung nach Angaben des Herstellers auslegen, um beim späteren Ausschneiden von schadhaften Fugenmassen die Abdichtung zu schützen.
Menge: 374,000 m

#### Untertitel 01.04 Fliesen

**01.04.10 Bodenfliesen 60/60 cm**
*** Bezugsbeschreibung
Fliesen nach DIN 18 155 im Dünnbett liefern, dauerhaft, eben verlegen. Verschnitt ist einzukalkulieren.
Ausführung auf Bodenflächen.

Material, Eigenschaften:
- Material: Trockengepresste keramische Platten, Feinsteinzeug unglasiert nach DIN EN 14411 Bla UGL
- Nennmaß 60 x 60 cm
- Oberfläche eben, veredelt zur Reduktion der Fleck- und Schmutzempfindlichkeit
- Materialbild / Farbe: Richtungslose, homogene körnige, helle Steinoptik, matt
- Farbe nach Bemusterung und Angabe des Architekten
- Trittsicherheit: R10B gem. DIN 51130

Verlegung:
- Fugenschnitt, Verlegung im Kreuzverband in Abstimmung mit dem Architekten entspr. Fliesenplan
- Verlegung mit geeignetem Verlegemörtel nach DIN 18157, in vollflächiger Bettung geeignet für großformatige Platten ca. 15 mm Dünnbettmörtel
- Verfugung: mit 2-komponentigen Fugenmörtel
  Farbe nach Angabe des Architekten
- Das saubere Anarbeiten der Beläge auch in Bereichen ohne Abdeckung durch Sockelleisten z.B. an Belagtrennschienen ist einzukalkulieren.

Untergrund: Zementestrich, z.T. mit vorbeschriebener Abdichtung.

Beispielfabrikat:
Fliesen: Villeroy & Boch, Serie Solid Tones oder gleichwertig

'..........'
Angebotenes Fabrikat

'..........'
Angebotenes Serie/Typ
Menge: 229,000 m2

**01.04.20 Sockelfliesen 60/7-10 cm**
*** wie Position 01.04.10
Ausführung als Sockelfliesen ca. 7-10 cm hoch an ungefliesten Wandflächen. Ausführung auch als Kurzstücke z.B. an Stirnseiten von Wänden mit ca. 15-30 cm Wandstärke.

Die Fugen der Sockelfliesen sind auf die Fugen der Bodenfliesen abzustimmen. Ausführung in Abstimmung mit dem Architekten gem. Fliesenspiegel.

Untergrund: Kalk-Zementputz, Gipsputz, GK-Platten (auch imprägnierte oder zementgebundene Platten), Putzträgerplatten mit vorbeschriebener Abdichtung.

Hinweis: Falls die Sockelfliese aus Bodenfliesen geschnitten werden, können max. 2 Sockelfliesen aus 1 Bodenfliese geschnitten werden um jeweils eine gerade Oberkante zu erhalten.
Menge: 152,000 m

**01.04.30 Wandfliesen 60/60 cm**
*** wie Position 01.04.10
Ausführung an Wandflächen, i.d.R. ca. 1,20 m hoch (darüber Putz/Anstrich).
Ausführung auch an Kleinflächen, siehe beiliegende Fliesenspiegel

Die Fugen der Wandfliesen sind auf die Fugen der Bodenfliesen abzustimmen. Ausführung in Abstimmung mit dem Architekten gem. Fliesenspiegel.

Untergrund: Kalk-Zementputz, Gipsputz, GK-Platten (auch imprägnierte oder zementgebundene Platten), Putzträgerplatten mit vorbeschriebener Abdichtung.

Das saubere Anarbeiten der Wandfliesen an angrenzende Bauteile wie Spiegel, Eckschienen, Abschlussschienen ist einzukalkulieren.
Menge: 183,000 m2

**01.04.40 Wandfliesen Stirnseiten Wände**
*** wie Position 01.04.10
Ausführung an senkrechten Stirnseiten von Wänden, 1,20 m hoch, Wandstärken 15-30 cm.

Die Fugen der Wandfliesen sind auf die Fugen der Bodenfliesen und der angrenzenden Wandffliesenflächen abzustimmen. Ausführung in Abstimmung mit dem Architekten gem. Fliesenspiegel.

Untergrund: Kalk-Zementputz, Gipsputz, GK-Platten (auch imprägnierte oder zementgebundene Platten), Putzträgerplatten mit vorbeschriebener Abdichtung.

Das saubere Anarbeiten der Wandfliesen an angrenzende Bauteile wie Eckschienen, Abschlussschienen ist einzukalkulieren.
Menge: 15,000 m

**01.04.50 Wandfliesen Laibungsflächen**
*** wie Position 01.04.10
Ausführung an senkrechten Laibungs- und Stützenflächen, ca. 30 cm hoch (OK Brüstung ca. 0,90 m, OK Fliesen ca. 1,20 m), Wandstärke/Stützenbreite 25-40 cm.

Die Fugen der Laibungsfliesen sind auf die Fugen der angrenzenden Wandffliesenflächen abzustimmen. Ausführung in Abstimmung mit dem Architekten gem. Fliesenspiegel.

Untergrund: Kalk-Zementputz, Gipsputz, GK-Platten (auch imprägnierte oder zementgebundene Platten), Putzträgerplatten mit vorbeschriebener Abdichtung.

Das saubere Anarbeiten der Wandfliesen an angrenzende Bauteile wie Eckschienen, Abschlussschienen, Fensterprofile ist einzukalkulieren.

Abrechnung nach Stück Laibungsplatte ca. 25-40 x 30 cm

Lage: Sanitärbereich 2.OG

Grundriss
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
Schnitt / Ansicht Laibungsfläche
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Menge: 10,000 St

**01.04.60 Wandfliesen waagerecht als Fenstersims**
*** wie Position 01.04.10
Ausführung als gefliester waagerechter Fenstersims in der Laibungsfläche. Wandstärke ca. 25 - 40 cm
Fensterbreite ca. 2,10 m

Die Fugen der Fliesen in der Laibungsfläche sind auf die Fugen der Wandfliesen abzustimmen. Ausführung in Abstimmung mit dem Architekten gem. Fliesenspiegel.

Untergrund: Kalk-Zementputz, Gipsputz, GK-Platten (auch imprägnierte oder zementgebundene Platten), Putzträgerplatten mit vorbeschriebener Abdichtung.

Das saubere Anarbeiten der Wandfliesen an angrenzende Bauteile wie Eckschienen, Abschlussschienen, Fensterprofile ist einzukalkulieren.

Lage: Sanitärbereich 2.OG

Grundriss
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
Schnitt / Ansicht Laibungsfläche
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Menge: 9,000 m

**01.04.70 Reservefliesen 60/60 cm**
*** wie Position 01.04.10
als Reserve Wand- und Bodenfliesen liefern und zur Einlagerung übergeben.

Platten 60/60 cm

Abrechnung nach Stück Platte
Menge: 20,000 St

**01.04.80 Reservefliesen 60/7-10 cm**
*** wie Position 01.04.10
als Reserve Sockelfliesen liefern und zur Einlagerung übergeben.

Platten 60/7-10 cm

Abrechnung nach Stück Sockelplatte
Menge: 5,000 St

#### Untertitel 01.05 Sonstiges

**01.05.10 Aussparungen 50 mm**
*** Bezugsbeschreibung
Herstellen von runden Aussparungen zur Durchführung z.B. von Installationsrohren in den Plattenbelägen. Aussparung bis 50 mm Durchmesser.

Das Herstellen von Aussparungen sind nach örtlicher Vorgabe auszuführen. Die Aussparungen müssen von den Abdeckrosetten vollständig abgedeckt werden können.

Ausführung in vorbeschrieben Boden- und Wandfliesen
Menge: 90,000 Stck

**01.05.20 Aussparungen 51-150 mm**
*** wie Position 01.05.10
Herstellen von runden Aussparungen zur Durchführung z.B. von Installationsrohren, in den Plattenbelägen.
51 - 150 mm Durchmesser
Menge: 40,000 Stck

**01.05.30 Aussparungen WC Drückerplatte**
*** wie Position 01.05.10
Herstellen von eckigen Aussparungen im Bereich der WC-/Urinal-Drückerplatten/Sensorplatten,
Querschnitt bis ca. 300 cm2
Menge: 25,000 Stck

**01.05.40 Eckschienen Edelstahl**
*** Bezugsbeschreibung
Liefern und montieren von Eckschienen als L-Profil, Edelstahl matt gebürstet.

Abschluss-Schenkelhöhe = Fliesenstärke
Sichtkante oben ca. 3 mm
Gelochter Befestigungsschenkel
Ecke gerundet mind. 2 mm gemäß Schulbaurichtlinie

Ausführung an senkrechten und waagerechten Außenecken. Ausführung auch als Kurzstücke z.B. an Außenecken Sockelfliesen oder an Laibungsflächen im 2.OG.

An Außenecken ist mit dem Architekten abzustimmen an welcher Seite der Befestigungsschenkel anliegt.
Menge: 33,000 m

**01.05.50 Abschlussschienen Edelstahl**
*** wie Position 01.05.40
Ausführung als Belagsabschluss von Wand und Sockelfliesen am Übergang zu ungefliesten Wandflächen. Ausführung auch als Kurzstücke z.B. an Stirnseiten von Wänden, in Laibungsflächen.
Eckausbildung 90° auf Gehrung ist einzukalkulieren.
Menge: 313,000 m

**01.05.60 Trennschiene Edelstahl**
Liefern und einbauen von Abschlussprofilen aus Edelstahl gebürstet als Winkelprofil mit gelochtem Befestigungsschenkel und umgefalzter Kopfausbildung, Profilhöhe in Belagstärke.

Ansichtsbreite oben ca. 2 mm
Ausführung unter Türen in Einzellängen von ca. 1 m bei Belagswechseln.

Elastische Anschlussfuge ist in separater Position erfasst.

Die Lage der Trennschiene innerhalb der Laibung ist auf die Lage des Türblattes abzustimmen.
Es sind Spezialprofile/Schienen zu verwenden, die auf die Unterkonstruktion derart auszurichten sind, dass OK Profil und OK Belag höhenmäßig genau übereinstimmen.
Ausführung in Abstimmung mit der Objektüberwachung.
Menge: 14,000 m

**01.05.70 Dehnfugenprofil**
Dehnfugenprofil aus Edelstahl bestehend aus 2 Winkelprofilen mit Kern aus thermo-plastischem Elastomer über Estrich-Bewegungsfugen in unterschiedlichen Längen liefern und einbauen.
Es sind Spezialprofile/Schienen zu verwenden, die auf die Unterkonstruktion derart auszurichten sind, dass OK Profil und OK Belag höhenmäßig genau übereinstimmen.

Ausführung z.B. unter Türen in Einzellängen von ca. 1 m
Menge: 13,000 m

**01.05.80 Dauerelastische Fuge Silikon**
*** Bezugsbeschreibung
Liefern und anbringen von Bewegungsfugen mit Silikon-Fugenmasse

Eigenschaften:
- dauerhaft elastisch bleibend
- fungizid, schimmelresistent
- für erhöhte mechanische Widerstandsfähigkeit
- chemikalienbeständig, beständig gegen Haushaltsreiniger und Desinfektionsmittel
- temperaturbeständig
- wasserfest
- alterungsbeständig

Das Material der Fugen muss auf den Untergrund abgestimmt sein. Weichmacherwanderung und chem. Reaktionen müssen ausgeschlossen sein.

Farbe nach Muster, auf die Mörtelfugen abgestimmt.

Es sind folgende Arbeitsgänge auszuführen:
- Fugenflanken sind zu reinigen und müssen trocken, fest und frei von Verschmutzungen sein.
- Fugenränder sind zum Schutz vor Verunreinigung abzukleben.
- Tiefere Fugen sind mit unverrottbarem DIN-Polyband vorzufüllen
- Der Untergrund, Fugenkanten sind entspr. Verarbeitungshinweise mit Primer vorzustreichen.
- Abdichten mittels Hand- oder Druckluftpistole
- Glätten der Fugen und entfernen der Klebestreifen
- Aufräumen des Arbeitsplatzes

Ausführung an Ecken an Boden-Wand-Übergängen, an allen Innenecken sowie bei Wandfliesen an Türzargen.

Fugenbreite bis ca. 15 mm
Menge: 415,000 m

**01.05.90 Dauerelastische Fuge PU**
*** wie Position 01.05.80
mit 1K-Polyurethan Dichtstoff
Menge: 50,000 m

**01.05.100 Dauerelastische Fuge Acryl**
*** wie Position 01.05.80
mit Acryl-Dichtstoff überstreichbar
Menge: 50,000 m

**01.05.110 Dauerelastische Fuge Silikon Sanitärobjekte**
*** wie Position 01.05.80
mit Silikon-Kautschukmasse.

Ausführung an Sanitärobjekten Waschtischen, WCs Urinalen.

Ausführung zeitversetzt nach erfolgter Montage der Sanitärobjekte. Mehraufwendungen/Extraanfahrten etc. hierzu sind einzukalkulieren.
Menge: 50,000 m

**01.05.120 Schutzabdeckung Vlies**
Schutzabdeckung der belegten Bodenflächen rutschfest einbauen, vorhalten, sowie rückstandsfrei beseitigen und entsorgen.
Durch die Abdeckungen dürfen keine Veränderungen an der Belagsfläche entstehen. Auch bei Feuchteeinwirkung z.B. durch nasses Schuhwerk darf die Schutzabdeckung nicht abfärben.
Nach Entfernen der Abdeckung ist die Oberfläche zu reinigen.

Material: nach Wahl des AN z.B. atmungsaktiver Vlies mit rückseitiger Gummierung auf Belag punktweise rutschsicher verklebt.

Ausführung auf Anweisung durch die Objektüberwachung
Menge: 229,000 m2

**01.05.130 Revisionsklappe**
Bauseitig Alutop-Revisionsklappe, Nennmaß ca. 40 x 40 cm befliesen mit Fliesen aus Vorpositionen einschl. Anarbeiten an den Rahmen.

Die genaue Position im Fugenraster ist dem Trockenbauer anzuzeichnen und das Befliesen und Anarbeiten erfolgt dazu zeitversetzt, jedoch vor der Verfugung.
Menge: 2,000 Stck

#### Untertitel 01.06 Spiegel

**01.06.10 Spiegel A2.22a ca. 2,35 x 0,965 m**
*** Bezugsbeschreibung
Liefern und montieren von Kristallspiegeln aus Sicherheitsglas mit Splitterschutzfolie in den Vorräumen WC. Kanten geschliffen und poliert, Typ C Schliff mit Kantenausführung KPO nach DIN 1249

Die Befestigung hat unsichtbar zu erfolgen.
Ausführung aus 1 Scheibe (keine Teilung)
Die Spiegel sind oberflächenbündig mit den angrenzenden Wandfliesen einzubauen. Elastische Anschlussfuge nach separater Position.
Lage entspr. beiliegende Plananlagen.

UK Spiegel ca. 1,20 m ü FFB, OK ca. +2,165 m

Spiegelgröße ca. 2,35 x 0,965 m

Die genauen Abmessungen sind nach örtlichem Aufmaß festzulegen.

Lage: A2.22a WC J Vorraum
Menge: 1,000 Stck

**01.06.20 Spiegel A2.04a ca. 3,71 x 0,965 m**
*** wie Position 01.06.10
Größe ca. 3,71 x 0,965 m (l x h)

Lage: A2.04a WC M Vorraum
Menge: 1,000 Stck

**01.06.30 Spiegel A1.06 ca. 1,04 x 0,965 m**
*** wie Position 01.06.10
Größe ca. 1,04 x 0,965 m (l x h)

Lage: A1.06 WC H
Menge: 1,000 Stck

**01.06.40 Spiegel A1.05a ca. 1,14 x 0,965 m**
*** wie Position 01.06.10
Größe ca. 1,14 x 0,965 m (l x h)

Lage: A1.05a WC J Vorraum
Menge: 1,000 Stck

**01.06.50 Spiegel A1.03 ca. 1,18 x 0,965 m**
*** wie Position 01.06.10
Größe ca. 1,18 x 0,965 m (l x h)

Lage: A1.03 WC D Vorraum
Menge: 1,000 Stck

**01.06.60 Spiegel A1.04a ca. 2,66 x 0,965 m**
*** wie Position 01.06.10
Größe ca. 2,66 x 0,965 m (l x h)

Lage: A1.04a WC M Vorraum
Menge: 1,000 Stck

**01.06.70 Spiegel A0.08a, A0.07a ca. 2,05 x 0,965 m**
*** wie Position 01.06.10
Größe ca. 2,05 x 0,965 m (l x h)

Lage: A0.08a WC M Vorraum und A0.07a WC J Vorraum
Menge: 2,000 Stck

**01.06.80 Spiegel A0.04 ca. 0,55 x 1,265 m**
*** wie Position 01.06.10
Größe ca. 0,55 x 1,265 m (l x h)

Lage: A0.04 WC B

UK Spiegel = ca. +0,90 m ü OK FFB
Einzukalkulieren sind Anpassarbeiten der Fliesen an den Spiegel.
Menge: 1,000 Stck

#### Untertitel 01.07 Stundenlohnarbeiten

**01.07.10 Vorarbeiter/-in, Polier/-in**
*** Bezugsbeschreibung
Stundenlohnarbeiten durch Arbeitskräfte auf Anordnung des AG ausführen. Der Verrechnungssatz für die jeweilige Arbeitskraft umfasst sämtliche Aufwendungen, insbesondere den tatsächlichen Lohn einschließlich vermögenswirksamer Leistungen mit den Zuschlägen für Gemeinkosten (Sozialkassenbeiträge, Winterbauumlage und dgl.), sowie Lohn bzw. Gehaltsnebenkosten und Zuschläge für Überstunden.

Vorarbeiter/-in, Polier/in (ab Lohngruppe 5)
Menge: 5,000 h

**01.07.20 Baufachwerker/-in, Baufacharbeiter/-in**
*** wie Position 01.07.10
Baufachwerker/-in, Baufacharbeiter/-in (Lohngruppe 2a bis 4)
Menge: 5,000 h

**01.07.30 Bauhelfer/-in**
*** wie Position 01.07.10
Bauhelfer/-in (Lohngruppe 1 bis 2b)
Menge: 5,000 h
